# Alicatat amb rajoles ceràmiques de gres porcellànic

- Propietat de l'arxiu: CYPE INGENIEROS, S.A.
- Format: FIEBDC-3/2002
- Divisa: EUR
- Costos indirectes: 3.00 %
- IVA: 21.00 %

**RAG052** m² Alicatat amb rajoles ceràmiques de gres porcellànic, estil ciment, sèrie Skyline "GRESPANIA", acabat mat en color blanc, 22x90 cm i 10 mm de gruix, col·locades sobre una superfície suport de plaques de guix laminat en parament interior, rebudes amb adhesiu cimentós d'enduriment normal, C1 color gris, sense junt (separació entre rajoles entre 1,5 i 3 mm); amb cantoneres de PVC.
Alicatat amb rajoles ceràmiques de gres porcellànic, estil ciment, sèrie Skyline "GRESPANIA", acabat mat en color blanc, 22x90 cm i 10 mm de gruix, col·locades sobre una superfície suport de plaques de guix laminat en parament interior, rebudes amb adhesiu cimentós d'enduriment normal, C1 sense cap característica addicional, color gris, estès amb plana sobre superfície suport, i rejuntat amb morter de junts cimentós tipus L, color blanc, per junts de fins a 3 mm. Inclús preparació de la superfície suport de plaques de guix laminat, replanteig, talls i junts; amb cantoneres de PVC, i neteja final.
Inclou: Preparació de la superfície suport. Replanteig de nivells i disposició de rajoles. Col·locació de mestres o regles. Preparació i aplicació de l'adhesiu. Formació de juntes de moviment. Col·locació de les rajoles. Execució de cantonades. Rejuntat de rajoles. Acabat i neteja final.
Criteri d'amidament de projecte: Superfície mesurada segons documentació gràfica de Projecte, deduint els buits de superfície major de 3 m². No s'ha incrementat l'amidament per trencaments i retallades, ja que en la descomposició s'ha considerat un 5% més de peces.
Criteri de mesura d'obra: Es mesurarà la superfície realment executada segons especificacions de Projecte, deduint els buits de superfície major de 3 m².

| Codi | Ut | Descripció | Rendiment | Preu | Import |
|---|---|---|---|---|---|
| mt09mcr021g | kg | Adhesiu cimentós d'enduriment normal, C1 segons UNE-EN 12004, color gris. (material) | 6.000 | 0.35 | 2.10 |
| mt19awa010 | m | Cantonera de PVC en cantonades enrajolades. (material) | 0.500 | 1.32 | 0.66 |
| mt19agp010aabh | m² | Rajola ceràmica de gres porcellànic, estil ciment, sèrie Skyline "GRESPANIA", acabat mat en color blanc, 22x90 cm i 10 mm de gruix, capacitat d'absorció d'aigua E<0,5%, grup BIa, segons UNE-EN 14411. (material) | 1.050 | 52.77 | 55.41 |
| mt09mcp020bE | kg | Morter de junts cimentós tipus L, color blanc, per junts de fins a 3 mm, a base de ciment blanc d'alta resistència i additius especials, per a rejuntat de peces ceràmiques amb grau d'absorció mitjà-alt. (material) | 0.500 | 1.62 | 0.81 |
| mo024 | h | Oficial 1ª enrajolador. (mà d'obra) | 0.406 | 24.50 | 9.95 |
| mo062 | h | Ajudant enrajolador. (mà d'obra) | 0.203 | 21.75 | 4.42 |
| % | % | Costos directes complementaris | 2 % | 73.35 | 1.47 |
|  |  | Costos directes |  |  | 74.82 |
